# Sistema de sellado de paso de cables con aislamiento

- Propiedad del archivo: CYPE INGENIEROS, S.A.
- Formato: FIEBDC-3/2002
- Divisa: EUR
- Costes indirectos: 3.00 %
- IVA: 21.00 %

**IOJ009** Ud Sistema de sellado de paso de cables con aislamiento, de diámetro exterior menor o igual de 80 mm, en muro, de 100 mm de espesor, a través de una abertura de 200 mm de anchura y 200 mm de altura, para protección pasiva contra incendios y garantizar la resistencia al fuego EI 90, formado por 7 ladrillos intumescentes con propiedades ignífugas, modelo CFS-BL "HILTI", de 200x130x50 mm, color rojo y masilla intumescente con propiedades ignífugas, modelo CFS-FIL "HILTI", color rojo.
Sistema de sellado de paso de cables con aislamiento, de diámetro exterior menor o igual de 80 mm, en muro, de 100 mm de espesor, a través de una abertura de 200 mm de anchura y 200 mm de altura, para protección pasiva contra incendios y garantizar la resistencia al fuego EI 90, formado por 7 ladrillos intumescentes con propiedades ignífugas, modelo CFS-BL "HILTI", de 200x130x50 mm, color rojo y masilla intumescente con propiedades ignífugas, modelo CFS-FIL "HILTI", color rojo.
Incluye: Limpieza y preparación del paramento. Corte y ajuste de los ladrillos intumescentes. Colocación de los ladrillos intumescentes. Aplicación de la masilla intumescente. Limpieza final.
Criterio de medición de proyecto: Número de unidades previstas, según documentación gráfica de Proyecto.
Criterio de medición de obra: Se medirá el número de unidades realmente ejecutadas según especificaciones de Proyecto.

| Código | Ud | Descripción | Rendimiento | Precio | Importe |
|---|---|---|---|---|---|
| mt41phi090d | Ud | Ladrillo intumescente con propiedades ignífugas, modelo CFS-BL "HILTI", de 200x130x50 mm, color rojo, para sellado de penetraciones. (material) | 7.000 | 42.79 | 299.53 |
| mt41phi095d | Ud | Cartucho de 310 ml de masilla intumescente con propiedades ignífugas, modelo CFS-FIL "HILTI", color rojo, para sellado de juntas y aberturas lineales. (material) | 1.290 | 10.26 | 13.24 |
| mo113 | h | Peón ordinario construcción. (mano de obra) | 0.341 | 17.28 | 5.89 |
| % | % | Costes directos complementarios | 2 % | 318.66 | 6.37 |
|  |  | Costes directos |  |  | 325.03 |
