# Conector clavado

- Propiedad del archivo: CYPE INGENIEROS, S.A.
- Formato: FIEBDC-3/2002
- Divisa: EUR
- Costes indirectos: 3.00 %
- IVA: 21.00 %

## E Estructuras

### EH Hormigón armado

#### EHX Losas mixtas

**EHX020** Ud Conector clavado.
Conector de acero galvanizado, modelo X-HVB 95 "HILTI", de 95 mm de altura, para su utilización sobre vigas metálicas en losas mixtas de 10,5 cm de canto mínimo; fijado con clavos de acero galvanizado, modelo X-ENP-21 HVB "HILTI", mediante clavadora a pólvora, modelo DX-76 "HILTI", con cartucho de pólvora, modelo 6,8/18 M10 STD rojo "HILTI".
Incluye: Replanteo y disposición del conector. Fijación del conector con clavos, mediante clavadora a pólvora.
Criterio de medición de proyecto: Número de unidades previstas, según documentación gráfica de Proyecto.
Criterio de medición de obra: Se medirá el número de unidades realmente ejecutadas según especificaciones de Proyecto.

| Código | Ud | Descripción | Rendimiento | Precio | Importe |
|---|---|---|---|---|---|
| mt07phi010d | Ud | Conector de acero galvanizado, modelo X-HVB 95 "HILTI", de 95 mm de altura, para fijar a estructura de acero mediante clavado. (material) | 1.000 | 3.59 | 3.59 |
| mt07phi020a | Ud | Clavo de acero galvanizado, modelo X-ENP-21 HVB "HILTI", para fijar con clavadora a pólvora. (material) | 2.000 | 0.50 | 1.00 |
| mt07phi030d | Ud | Cartucho de pólvora, modelo 6,8/18 M10 STD rojo "HILTI", color rojo, para clavadora. (material) | 2.000 | 0.39 | 0.78 |
| op00cla030 |  | Clavadora a pólvora, modelo DX-76 "HILTI". | 1.000 | 0.00 | 0.00 |
| mo047 | h | Oficial 1ª montador de estructura metálica. (mano de obra) | 0.020 | 23.03 | 0.46 |
| % | % | Costes directos complementarios | 2 % | 5.83 | 0.12 |
|  |  | Costes directos |  |  | 5.95 |
