# Anclaje mecánico de autoexcavado sobre elemento de hormigón

- Propiedad del archivo: CYPE Ingenieros S.A.
- Formato: FIEBDC-3/2016
- Programa: Generador de precios de la construcción. CYPE Ingenieros, S.A.
- Fecha: 22/10/2024
- Divisa: EUR
- Costes indirectos: 3 %
- IVA: 21 %

## E Estructuras

### EH Hormigón armado

#### EHW Anclajes estructurales

**EHW022** Ud Anclaje mecánico de autoexcavado sobre elemento de hormigón.
Anclaje mecánico de seguridad por autoexcavado, de acero galvanizado calidad 8.8, según UNE-EN ISO 898-1, modelo HDA-T M10x100/20 "HILTI", de 10 mm de diámetro y 150 mm de longitud, insertado en perforación de 20 mm de diámetro y 100 mm de profundidad, realizada mediante taladro con martillo percutor y broca, sobre elemento fisurado o no fisurado, de hormigón de 20 N/mm² de resistencia característica mínima y 50 N/mm² de resistencia característica máxima.
Incluye: Replanteo de la posición del anclaje. Colocación de la pieza a fijar. Ejecución de la perforación. Limpieza del polvo resultante. Introducción del anclaje. Colocación del anclaje. Aplicación del par de apriete con llave dinamométrica. Limpieza de los restos sobrantes.
Criterio de medición de proyecto: Número de unidades previstas, según documentación gráfica de Proyecto.
Criterio de medición de obra: Se medirá el número de unidades realmente ejecutadas según especificaciones de Proyecto.

| Código | Ud | Descripción | Rendimiento | Precio | Importe |
|---|---|---|---|---|---|
| mt26ahi050ea | Ud | Anclaje mecánico de seguridad por autoexcavado, de acero galvanizado calidad 8.8, según UNE-EN ISO 898-1, modelo HDA-T M10x100/20 "HILTI", de 10 mm de diámetro y 150 mm de longitud, compuesto por cuerpo con cabeza roscada y base en forma de cono, tuerca, arandela, camisa con marca de colocación y tope para casquillo de expansión y excavado, sección de plástico, y casquillo de expansión y excavado, para fijación de piezas de 20 mm de espesor máximo sobre elementos de hormigón, fisurados o no fisurados. (material) | 1 | 29.81 | 29.810 |
| mo020 | h | Oficial 1ª construcción. (mano de obra) | 0.059 | 22.13 | 1.306 |
| mo112 | h | Peón especializado construcción. (mano de obra) | 0.059 | 21.12 | 1.246 |
| % | % | Costes directos complementarios | 2 % | 32.362 | 0.647 |
|  |  | Costes directos |  |  | 33.009 |

Residuos:
- colocación: mt26ahi050ea; factor de residuo 0.00530435

## Recursos

**mt26ahi050ea** Ud Anclaje mecánico de seguridad por autoexcavado
Datos técnicos: Coste energético 6.184 MJ; Emisión de CO2 0.428 kg; Código LER 17 04 05; Masa del elemento 0.092 kg; Volumen 0.000044 m3
Residuos:
- embalaje: re170203 Plástico. (componente de residuo); rendimiento 0.04 kg; Código LER 17 02 03; Masa del elemento 1 kg; Volumen 0.001667 m3
