# Conector clavado

- Propiedad del archivo: CYPE Ingenieros S.A.
- Formato: FIEBDC-3/2016
- Programa: Generador de precios de la construcción. CYPE Ingenieros, S.A.
- Fecha: 22/10/2024
- Divisa: EUR
- Costes indirectos: 3 %
- IVA: 21 %

## E Estructuras

### EH Hormigón armado

#### EHX Losas mixtas

**EHX020** Ud Conector clavado.
Conector de acero galvanizado, modelo X-HVB 95 "HILTI", de 95 mm de altura, para su utilización sobre vigas metálicas en losas mixtas de 10,5 cm de canto mínimo; fijado con clavos de acero galvanizado, modelo X-ENP-21 HVB "HILTI", mediante clavadora a pólvora, modelo DX-76 "HILTI", con cartucho de pólvora, modelo 6,8/18 M10 STD rojo "HILTI".
Incluye: Replanteo y disposición del conector. Fijación del conector con clavos, mediante clavadora a pólvora.
Criterio de medición de proyecto: Número de unidades previstas, según documentación gráfica de Proyecto.
Criterio de medición de obra: Se medirá el número de unidades realmente ejecutadas según especificaciones de Proyecto.

| Código | Ud | Descripción | Rendimiento | Precio | Importe |
|---|---|---|---|---|---|
| mt07phi010d | Ud | Conector de acero galvanizado, modelo X-HVB 95 "HILTI", de 95 mm de altura, para fijar a estructura de acero mediante clavado. (material) | 1 | 3.59 | 3.590 |
| mt07phi020a | Ud | Clavo de acero galvanizado, modelo X-ENP-21 HVB "HILTI", para fijar con clavadora a pólvora. (material) | 2 | 0.5 | 1.000 |
| mt07phi030d | Ud | Cartucho de pólvora, modelo 6,8/18 M10 STD rojo "HILTI", color rojo, para clavadora. (material) | 2 | 0.39 | 0.780 |
| mo047 | h | Oficial 1ª montador de estructura metálica. (mano de obra) | 0.02 | 23.03 | 0.461 |
| % | % | Costes directos complementarios | 2 % | 5.831 | 0.117 |
|  |  | Costes directos |  |  | 5.948 |

Residuos:
- colocación: mt07phi020a Clavo de acero galvanizado, modelo X-ENP-21 HVB "HILTI", para fijar con clavadora a pólvora; factor de residuo 0.00357895

## Recursos

**mt07phi010d** Ud Conector de acero galvanizado
Datos técnicos: Coste energético 5.889 MJ; Emisión de CO2 0.444 kg
Residuos:
- embalaje: re150101 Envases de papel y cartón. (componente de residuo); rendimiento 0.09 kg; Código LER 15 01 01; Masa del elemento 1 kg; Volumen 0.001333 m3
- embalaje: re170203 Plástico. (componente de residuo); rendimiento 0.045 kg; Código LER 17 02 03; Masa del elemento 1 kg; Volumen 0.001667 m3

**mt07phi020a** Ud Clavo de acero galvanizado, modelo X-ENP-21 HVB "HILTI", para fijar con clavadora a pólvora
Datos técnicos: Coste energético 0.269 MJ; Emisión de CO2 0.027 kg; Código LER 17 04 05; Masa del elemento 0.0095 kg; Volumen 0.000005 m3
Residuos:
- embalaje: re150101 Envases de papel y cartón; rendimiento 0.001 kg
