# Reparación de frente de forjado de hormigón armado, mediante recrecido con hormigón armado

- Propiedad del archivo: CYPE INGENIEROS, S.A.
- Formato: FIEBDC-3/2002
- Divisa: EUR
- Costes indirectos: 3.00 %
- IVA: 21.00 %

## E Estructuras

### EH Hormigón armado

#### EHY Reparaciones

**EHY091** m Reparación de frente de forjado de hormigón armado, mediante recrecido con hormigón armado.
Reparación de frente de forjado de hormigón armado, de canto 30 cm, mediante picado del hormigón deteriorado con martillo eléctrico, eliminando el hormigón en mal estado hasta llegar a las armaduras; saneado de las armaduras que han quedado al descubierto con proyección en seco de chorro de partículas de material abrasivo (silicato de aluminio), eliminando la suciedad superficial, la herrumbre y toda sustancia que pueda disminuir la adherencia entre las armaduras y el material de reparación a aplicar, hasta alcanzar un grado de preparación Sa 2 ½ según UNE-EN ISO 8501-1; aplicación manual de mortero monocomponente a base de cemento, inhibidores de corrosión y polímeros en polvo, para la protección y pasivación de armaduras de acero, y como puente de unión entre mortero de reparación y hormigón existente, garantizando la adherencia entre ambos, con 1,5 kg/m² de consumo medio; recrecido del forjado con hormigón armado, realizado con hormigón HA-25/B/12/XC2 fabricado en central, y vertido con cubilote y acero UNE-EN 10080 B 500 S, con una cuantía de 5 kg/m, con anclaje químico estructural, mediante perforación de 10 mm de diámetro y 160 mm de profundidad, relleno del orificio con inyección de resinas epoxi, modelo HIT-RE 500 V4/330 "HILTI", aplicada con boquilla de dosificación y mezcla automática, y posterior inserción de elemento de fijación compuesto por varilla roscada con extremo inferior biselado a 45°, de acero galvanizado calidad 5.8, según UNE-EN ISO 898-1, modelo HAS-U 5.8 M8x80 "HILTI", de 8 mm de diámetro y 80 mm de longitud, tuerca y arandela.
Criterio de valoración económica: El precio incluye el montaje y desmontaje del sistema de encofrado y el desplazamiento, montaje y desmontaje en obra del equipo de proyección.
Incluye: Marcado de la zona a sanear. Picado de la superficie con martillo eléctrico. Limpieza de la superficie soporte. Aplicación del disolvente de grasas. Montaje y preparación del equipo de proyección. Aplicación mecánica del chorro de abrasivo. Desmontaje del equipo de proyección. Preparación de la mezcla de imprimación. Aplicación del producto de imprimación. Replanteo del anclaje. Realización del taladro. Limpieza de la superficie. Aplicación de la resina. Colocación de la armadura. Montaje del sistema de encofrado. Vertido y compactación del hormigón. Curado del hormigón. Desmontaje del sistema de encofrado. Retirada y acopio de los restos generados. Carga manual de los restos generados sobre camión o contenedor.
Criterio de medición de proyecto: Longitud medida según documentación gráfica de Proyecto.
Criterio de medición de obra: Se medirá la longitud realmente ejecutada según especificaciones de Proyecto.

| Código | Ud | Descripción | Rendimiento | Precio | Importe |
|---|---|---|---|---|---|
| mt08lim050 | l | Disolvente de tricloroetileno, para aceites, grasas y resinas. (material) | 0.030 | 9.65 | 0.29 |
| mt08lim010a | kg | Abrasivo para limpieza mediante chorro a presión, formado por partículas de silicato de aluminio. (material) | 1.050 | 0.25 | 0.26 |
| mt09rem080b | kg | Mortero monocomponente a base de cemento, inhibidores de corrosión y polímeros en polvo, para la protección y pasivación de armaduras de acero, y como puente de unión entre mortero de reparación y hormigón existente. (material) | 0.450 | 3.53 | 1.59 |
| mt26phi500ib | Ud | Elemento de fijación compuesto por varilla roscada con extremo inferior biselado a 45°, de acero galvanizado calidad 5.8, según UNE-EN ISO 898-1, modelo HAS-U 5.8 M8x80 "HILTI", de 8 mm de diámetro y 80 mm de longitud, tuerca y arandela, para fijaciones sobre estructuras de hormigón. (material) | 1.000 | 1.22 | 1.22 |
| mt26phi021a | Ud | Cartucho bicomponente a base de resinas epoxi, modelo HIT-RE 500 V4/330 "HILTI", de 0,33 litros, con un mezclador y una extensión de mezclador. (material) | 0.851 | 88.44 | 75.26 |
| mt07aco010c | kg | Ferralla elaborada en taller industrial con acero en barras corrugadas, UNE-EN 10080 B 500 S, de varios diámetros. (material) | 5.000 | 1.60 | 8.00 |
| mt10haf010ctmm | m³ | Hormigón HA-25/B/12/XC2, fabricado en central. (material) | 0.024 | 90.20 | 2.16 |
| mt50spa052b | m | Tablón de madera de pino, de 20x7,2 cm. (material) | 0.200 | 6.32 | 1.26 |
| mt50spa101 | kg | Clavos de acero. (material) | 0.009 | 1.87 | 0.02 |
| mt50spa081a | Ud | Puntal metálico telescópico, de hasta 3 m de altura. (material) | 0.013 | 19.25 | 0.25 |
| mq05mai030 | h | Martillo neumático. (maquinaria) | 0.313 | 4.57 | 1.43 |
| mq05pdm110 | h | Compresor portátil diesel media presión 10 m³/min. (maquinaria) | 0.156 | 7.75 | 1.21 |
| mq08lch010 | h | Equipo de chorro de arena a presión. (maquinaria) | 0.035 | 3.20 | 0.11 |
| op00ciz020 |  | Cizalla para acero en barras corrugadas. | 1.000 | 0.00 | 0.00 |
| op00ata010 |  | Atadora de ferralla. | 1.000 | 0.00 | 0.00 |
| au00auh010 |  | Cubilote. | 1.000 | 0.00 | 0.00 |
| au00auh040 |  | Vibrador de hormigón, eléctrico. | 1.000 | 0.00 | 0.00 |
| mo020 | h | Oficial 1ª construcción. (mano de obra) | 0.924 | 23.10 | 21.34 |
| mo113 | h | Peón ordinario construcción. (mano de obra) | 0.924 | 21.69 | 20.04 |
| % | % | Costes directos complementarios | 2 % | 134.44 | 2.69 |
|  |  | Costes directos |  |  | 137.13 |
