# Sellado de paso de cables de pequeñas dimensiones, con espuma intumescente. Sistema "HILTI"

- Propiedad del archivo: CYPE INGENIEROS, S.A.
- Formato: FIEBDC-3/2002
- Divisa: EUR
- Costes indirectos: 3.00 %
- IVA: 21.00 %

## I Instalaciones

### IO Contra incendios

#### IOJ Protección pasiva contra incendios: instalaciones

**IOJ011** Ud Sellado de paso de cables de pequeñas dimensiones, con espuma intumescente. Sistema "HILTI".
Sellado de paso de cables con aislamiento, de diámetro exterior menor o igual de 21 mm, a través de una abertura de 100 cm², en muro de 15 cm de espesor, para protección pasiva contra incendios y garantizar la resistencia al fuego EI 60, con espuma intumescente con propiedades ignífugas, modelo CFS-F FX "HILTI", color rojo.
Incluye: Limpieza y preparación del paramento. Aplicación de la espuma. Alisado con espátula. Limpieza final.
Criterio de medición de proyecto: Número de unidades previstas, según documentación gráfica de Proyecto.
Criterio de medición de obra: Se medirá el número de unidades realmente ejecutadas según especificaciones de Proyecto.

| Código | Ud | Descripción | Rendimiento | Precio | Importe |
|---|---|---|---|---|---|
| mt41phi050d | Ud | Cartucho bicomponente de 325 ml de espuma intumescente con propiedades ignífugas, modelo CFS-F FX "HILTI", color rojo, para sellado de penetraciones. (material) | 0.713 | 96.24 | 68.62 |
| mo113 | h | Peón ordinario construcción. (mano de obra) | 0.185 | 21.69 | 4.01 |
| % | % | Costes directos complementarios | 2 % | 72.63 | 1.45 |
|  |  | Costes directos |  |  | 74.08 |
