# Anclaje de barra corrugada de acero, para conexión entre cimientos, en recalce de cimentación

- Propiedad del archivo: CYPE Ingenieros S.A.
- Formato: FIEBDC-3/2016
- Programa: Generador de precios de la construcción. CYPE Ingenieros, S.A.
- Fecha: 25/06/2025
- Divisa: EUR
- Costes indirectos: 3 %
- IVA: 21 %

## C Cimentaciones

### CZ Recalces

#### CZO Conexión entre cimientos

**CZO010** Ud Anclaje de barra corrugada de acero, para conexión entre cimientos, en recalce de cimentación.
Anclaje en cimentación existente de hormigón, de barra corrugada de acero UNE-EN 10080 B 500 S de 16 mm de diámetro, con resinas epoxi, modelo HIT-RE 500 V4/330 "HILTI", aplicada con pistola manual o neumática, con boquilla de dosificación y mezcla automática, colocada en taladro de 24 mm de diámetro y 400 mm de profundidad, para conexión lateral entre la cimentación existente y la nueva cimentación de hormigón, en recalce de cimentación.
Criterio de valoración económica: El precio no incluye la nueva cimentación.
Incluye: Replanteo del anclaje. Realización del taladro. Limpieza de la superficie con equipo de aire a presión. Aplicación de la resina. Colocación de la armadura.
Criterio de medición de proyecto: Número de unidades previstas, según documentación gráfica de Proyecto.
Criterio de medición de obra: Se medirá el número de unidades realmente ejecutadas según especificaciones de Proyecto.

| Código | Ud | Descripción | Rendimiento | Precio | Importe |
|---|---|---|---|---|---|
| mt26phi021a | Ud | Cartucho bicomponente a base de resinas epoxi, modelo HIT-RE 500 V4/330 "HILTI", de 0,33 litros, con un mezclador y una extensión de mezclador. (material) | 0.426 | 88.44 | 37.675 |
| mt07aco010c | kg | Ferralla elaborada en taller industrial con acero en barras corrugadas, UNE-EN 10080 B 500 S, de varios diámetros. (material) | 1.8 | 1.6 | 2.880 |
| mo089 | h | Ayudante estructurista. (mano de obra) | 0.408 | 22.82 | 9.311 |
| % | % | Costes directos complementarios | 2 % | 49.866 | 0.997 |
|  |  | Costes directos |  |  | 50.863 |

Residuos:
- colocación: mt26phi021a; factor de residuo 0.03
- colocación: mt07aco010c Ferralla elaborada en taller industrial con acero en barras corrugadas, UNE-EN 10080 B 500 S, de varios diámetros; factor de residuo 0.0075

## Recursos

**mt26phi021a** Ud Cartucho bicomponente a base de resinas epoxi
Datos técnicos: Coste energético 62.611 MJ; Emisión de CO2 2.602 kg; Código LER 17 09 04; Masa del elemento 0.5 kg; Volumen 0.000333 m3
Residuos:
- embalaje: re170203 Plástico. (componente de residuo); rendimiento 0.2 kg; Código LER 17 02 03; Masa del elemento 1 kg; Volumen 0.001667 m3

**mt07aco010c** kg Ferralla elaborada en taller industrial con acero en barras corrugadas, UNE-EN 10080 B 500 S, de varios diámetros
Datos técnicos: Coste energético 12.720 MJ; Emisión de CO2 0.530 kg; Código LER 17 04 05; Masa del elemento 1 kg; Volumen 0.000476 m3
