# Reparación de frente de forjado de hormigón armado, mediante recrecido con hormigón armado

- Propiedad del archivo: CYPE Ingenieros S.A.
- Formato: FIEBDC-3/2016
- Programa: Generador de precios de la construcción. CYPE Ingenieros, S.A.
- Fecha: 25/06/2025
- Divisa: EUR
- Costes indirectos: 3 %
- IVA: 21 %

## E Estructuras

### EH Hormigón armado

#### EHY Reparaciones

**EHY091** m Reparación de frente de forjado de hormigón armado, mediante recrecido con hormigón armado.
Reparación de frente de forjado de hormigón armado, de canto 30 cm, mediante picado del hormigón deteriorado con martillo eléctrico, eliminando el hormigón en mal estado hasta llegar a las armaduras; saneado de las armaduras que han quedado al descubierto con proyección en seco de chorro de partículas de material abrasivo (silicato de aluminio), eliminando la suciedad superficial, la herrumbre y toda sustancia que pueda disminuir la adherencia entre las armaduras y el material de reparación a aplicar, hasta alcanzar un grado de preparación Sa 2 ½ según UNE-EN ISO 8501-1; aplicación manual de mortero monocomponente a base de cemento, inhibidores de corrosión y polímeros en polvo, para la protección y pasivación de armaduras de acero, y como puente de unión entre mortero de reparación y hormigón existente, garantizando la adherencia entre ambos, con 1,5 kg/m² de consumo medio; recrecido del forjado con hormigón armado, realizado con hormigón HA-25/B/12/XC2 fabricado en central, y vertido con cubilote y acero UNE-EN 10080 B 500 S, con una cuantía de 5 kg/m, con anclaje químico estructural, mediante perforación de 10 mm de diámetro y 160 mm de profundidad, relleno del orificio con inyección de resinas epoxi, modelo HIT-RE 500 V4/330 "HILTI", aplicada con boquilla de dosificación y mezcla automática, y posterior inserción de elemento de fijación compuesto por varilla roscada con extremo inferior biselado a 45°, de acero galvanizado calidad 5.8, según UNE-EN ISO 898-1, modelo HAS-U 5.8 M8x80 "HILTI", de 8 mm de diámetro y 80 mm de longitud, tuerca y arandela.
Criterio de valoración económica: El precio incluye el montaje y desmontaje del sistema de encofrado y el desplazamiento, montaje y desmontaje en obra del equipo de proyección.
Incluye: Marcado de la zona a sanear. Picado de la superficie con martillo eléctrico. Limpieza de la superficie soporte. Aplicación del disolvente de grasas. Montaje y preparación del equipo de proyección. Aplicación mecánica del chorro de abrasivo. Desmontaje del equipo de proyección. Preparación de la mezcla de imprimación. Aplicación del producto de imprimación. Replanteo del anclaje. Realización del taladro. Limpieza de la superficie. Aplicación de la resina. Colocación de la armadura. Montaje del sistema de encofrado. Vertido y compactación del hormigón. Curado del hormigón. Desmontaje del sistema de encofrado. Retirada y acopio de los restos generados. Carga manual de los restos generados sobre camión o contenedor.
Criterio de medición de proyecto: Longitud medida según documentación gráfica de Proyecto.
Criterio de medición de obra: Se medirá la longitud realmente ejecutada según especificaciones de Proyecto.

| Código | Ud | Descripción | Rendimiento | Precio | Importe |
|---|---|---|---|---|---|
| mt08lim050 | l | Disolvente de tricloroetileno, para aceites, grasas y resinas. (material) | 0.03 | 9.65 | 0.290 |
| mt08lim010a | kg | Abrasivo para limpieza mediante chorro a presión, formado por partículas de silicato de aluminio. (material) | 1.05 | 0.25 | 0.263 |
| mt09rem080b | kg | Mortero monocomponente a base de cemento, inhibidores de corrosión y polímeros en polvo, para la protección y pasivación de armaduras de acero, y como puente de unión entre mortero de reparación y hormigón existente. (material) | 0.45 | 3.53 | 1.589 |
| mt26phi500ib | Ud | Elemento de fijación compuesto por varilla roscada con extremo inferior biselado a 45°, de acero galvanizado calidad 5.8, según UNE-EN ISO 898-1, modelo HAS-U 5.8 M8x80 "HILTI", de 8 mm de diámetro y 80 mm de longitud, tuerca y arandela, para fijaciones sobre estructuras de hormigón. (material) | 1 | 1.22 | 1.220 |
| mt26phi021a | Ud | Cartucho bicomponente a base de resinas epoxi, modelo HIT-RE 500 V4/330 "HILTI", de 0,33 litros, con un mezclador y una extensión de mezclador. (material) | 0.851 | 88.44 | 75.262 |
| mt07aco010c | kg | Ferralla elaborada en taller industrial con acero en barras corrugadas, UNE-EN 10080 B 500 S, de varios diámetros. (material) | 5 | 1.6 | 8.000 |
| mt10haf010ctmm | m³ | Hormigón HA-25/B/12/XC2, fabricado en central. (material) | 0.024 | 90.2 | 2.165 |
| mt50spa052b | m | Tablón de madera de pino, de 20x7,2 cm. (material) | 0.2 | 6.32 | 1.264 |
| mt50spa101 | kg | Clavos de acero. (material) | 0.009 | 1.87 | 0.017 |
| mt50spa081a | Ud | Puntal metálico telescópico, de hasta 3 m de altura. (material) | 0.013 | 19.25 | 0.250 |
| mq05mai030 | h | Martillo neumático. (maquinaria) | 0.313 | 4.57 | 1.430 |
| mq05pdm110 | h | Compresor portátil diesel media presión 10 m³/min. (maquinaria) | 0.156 | 7.75 | 1.209 |
| mq08lch010 | h | Equipo de chorro de arena a presión. (maquinaria) | 0.035 | 3.2 | 0.112 |
| mo020 | h | Oficial 1ª construcción. (mano de obra) | 0.924 | 23.1 | 21.344 |
| mo113 | h | Peón ordinario construcción. (mano de obra) | 0.924 | 21.69 | 20.042 |
| % | % | Costes directos complementarios | 2 % | 134.457 | 2.689 |
|  |  | Costes directos |  |  | 137.146 |

Residuos:
- colocación: mt08lim050 Disolvente de tricloroetileno, para aceites, grasas y resinas; factor de residuo 0.055
- colocación: mt08lim010a Abrasivo para limpieza mediante chorro a presión, formado por partículas de silicato de aluminio; factor de residuo 1
- colocación: mt09rem080b; factor de residuo 0.062222
- colocación: mt26phi500ib; factor de residuo 0.0188065
- colocación: mt26phi021a; factor de residuo 0.03
- colocación: mt07aco010c Ferralla elaborada en taller industrial con acero en barras corrugadas, UNE-EN 10080 B 500 S, de varios diámetros; factor de residuo 0.0075
- colocación: mt10haf010ctmm Hormigón HA-25/B/12/XC2, fabricado en central; factor de residuo 0.00131463
- colocación: mt50spa052b Tablón de madera de pino, de 20x7,2 cm; factor de residuo 1
- colocación: mt50spa101 Clavos de acero; factor de residuo 0.0045
- colocación: mt50spa081a Puntal metálico telescópico, de hasta 3 m de altura; factor de residuo 1

## Recursos

**mt08lim050** l Disolvente de tricloroetileno, para aceites, grasas y resinas
Datos técnicos: Coste energético 106.534 MJ; Emisión de CO2 15.710 kg; Código LER 08 01 21; Masa del elemento 1.06 kg; Volumen 0.001178 m3
Residuos:
- embalaje: re150104 Envases metálicos. (componente de residuo); rendimiento 0.038 kg; Código LER 15 01 04; Masa del elemento 1 kg; Volumen 0.001667 m3

**mt08lim010a** kg Abrasivo para limpieza mediante chorro a presión, formado por partículas de silicato de aluminio
Datos técnicos: Coste energético 244.408 MJ; Emisión de CO2 12.692 kg; Código LER 12 01 17; Masa del elemento 1 kg; Volumen 0.000476 m3
Residuos:
- embalaje: re150101 Envases de papel y cartón. (componente de residuo); rendimiento 0.019 kg; Código LER 15 01 01; Masa del elemento 1 kg; Volumen 0.001333 m3
- embalaje: re170201 Madera. (componente de residuo); rendimiento 0.009 kg; Código LER 17 02 01; Masa del elemento 1 kg; Volumen 0.000909 m3
- embalaje: re170203 Plástico. (componente de residuo); rendimiento 0.04 kg; Código LER 17 02 03; Masa del elemento 1 kg; Volumen 0.001667 m3

**mt09rem080b** kg Mortero monocomponente a base de cemento
Datos técnicos: Coste energético 35.903 MJ; Emisión de CO2 1.178 kg; Código LER 17 09 04; Masa del elemento 1 kg; Volumen 0.000667 m3
Residuos:
- embalaje: re150101 Envases de papel y cartón; rendimiento 0.001 kg
- embalaje: re170203 Plástico; rendimiento 0.022 kg

**mt26phi500ib** Ud Elemento de fijación compuesto por varilla roscada con extremo inferior biselado a 45°
Datos técnicos: Coste energético 3.200 MJ; Emisión de CO2 0.200 kg; Código LER 17 04 05; Masa del elemento 0.031 kg; Volumen 0.000015 m3
Residuos:
- embalaje: re170203 Plástico; rendimiento 0.025 kg

**mt26phi021a** Ud Cartucho bicomponente a base de resinas epoxi
Datos técnicos: Coste energético 62.611 MJ; Emisión de CO2 2.602 kg; Código LER 17 09 04; Masa del elemento 0.5 kg; Volumen 0.000333 m3
Residuos:
- embalaje: re170203 Plástico; rendimiento 0.2 kg

**mt07aco010c** kg Ferralla elaborada en taller industrial con acero en barras corrugadas, UNE-EN 10080 B 500 S, de varios diámetros
Datos técnicos: Coste energético 12.720 MJ; Emisión de CO2 0.530 kg; Código LER 17 04 05; Masa del elemento 1 kg; Volumen 0.000476 m3

**mt10haf010ctmm** m³ Hormigón HA-25/B/12/XC2, fabricado en central
Datos técnicos: Coste energético 1876.000 MJ; Emisión de CO2 234.500 kg; Código LER 17 01 01; Masa del elemento 2345 kg; Volumen 1.563333 m3

**mt50spa052b** m Tablón de madera de pino, de 20x7,2 cm
Datos técnicos: Coste energético 1124.755 MJ; Emisión de CO2 -15.401 kg; Código LER 17 02 01; Masa del elemento 8.28 kg; Volumen 0.007527 m3

**mt50spa101** kg Clavos de acero
Datos técnicos: Coste energético 14.060 MJ; Emisión de CO2 0.570 kg; Código LER 17 04 05; Masa del elemento 1 kg; Volumen 0.000476 m3

**mt50spa081a** Ud Puntal metálico telescópico, de hasta 3 m de altura
Datos técnicos: Coste energético 139.194 MJ; Emisión de CO2 5.643 kg; Código LER 17 04 05; Masa del elemento 9.9 kg; Volumen 0.004714 m3
