# Sellado de paso de tubería combustible, con abrazadera intumescente cortafuego. Sistema "HILTI"

- Propiedad del archivo: CYPE Ingenieros S.A.
- Formato: FIEBDC-3/2016
- Programa: Generador de precios de la construcción. CYPE Ingenieros, S.A.
- Fecha: 23/01/2025
- Divisa: EUR
- Costes indirectos: 3 %
- IVA: 21 %

## I Instalaciones

### IO Contra incendios

#### IOJ Protección pasiva contra incendios: instalaciones

**IOJ151** Ud Sellado de paso de tubería combustible, con abrazadera intumescente cortafuego. Sistema "HILTI".
Sellado de paso de tubería de PVC, de 50 mm de diámetro nominal exterior, y de 1,8 mm de espesor, en muro de 15 cm de espesor, para protección pasiva contra incendios y garantizar la resistencia al fuego EI 180, con sellador acrílico con propiedades ignífugas, modelo CFS-S ACR CW "HILTI", color blanco como material de relleno, abrazadera intumescente, modelo CFS-C P 50/1,5" "HILTI", en cada cara del muro, fijada con 2 anclajes mecánicos tipo tornillo de cabeza plana con estrella interior de seis puntas para llave Torx, de acero galvanizado, modelo HUS 6x35 "HILTI", de 6 mm de diámetro y 35 mm de longitud.
Incluye: Limpieza y preparación del paramento. Inserción del material de relleno. Colocación de las abrazaderas alrededor del tubo. Cierre de las abrazaderas. Fijación de las abrazaderas al paramento soporte.
Criterio de medición de proyecto: Número de unidades previstas, según documentación gráfica de Proyecto.
Criterio de medición de obra: Se medirá el número de unidades realmente ejecutadas según especificaciones de Proyecto.

| Código | Ud | Descripción | Rendimiento | Precio | Importe |
|---|---|---|---|---|---|
| mt41phi010g | Ud | Cartucho de 310 ml de sellador acrílico con propiedades ignífugas, modelo CFS-S ACR CW "HILTI", color blanco, para sellado de juntas y aberturas lineales. (material) | 0.756 | 12.8 | 9.677 |
| mt41phi100B | Ud | Abrazadera intumescente, modelo CFS-C P 50/1,5" "HILTI", de 50 mm de diámetro nominal exterior, para tubería combustible, con elementos de fijación. (material) | 2 | 15.8 | 31.600 |
| mt26ahi113E | Ud | Anclaje mecánico tipo tornillo de cabeza plana con estrella interior de seis puntas para llave Torx, de acero galvanizado, modelo HUS 6x35 "HILTI", de 6 mm de diámetro y 35 mm de longitud, para fijación sobre elementos de hormigón, fisurados o no fisurados. (material) | 4 | 0.58 | 2.320 |
| mo020 | h | Oficial 1ª construcción. (mano de obra) | 0.259 | 23.1 | 5.983 |
| mo113 | h | Peón ordinario construcción. (mano de obra) | 0.259 | 21.69 | 5.618 |
| % | % | Costes directos complementarios | 2 % | 55.198 | 1.104 |
|  |  | Costes directos |  |  | 56.302 |

Residuos:
- colocación: mt41phi100B; factor de residuo 0.0053
- colocación: mt26ahi113E; factor de residuo 0.01875

## Recursos

**mt41phi100B** Ud Abrazadera intumescente
Datos técnicos: Coste energético 6.887 MJ; Emisión de CO2 0.500 kg; Código LER 17 04 05; Masa del elemento 0.12 kg; Volumen 0.000057 m3
Residuos:
- embalaje: re170203 Plástico. (componente de residuo); rendimiento 0.04 kg; Código LER 17 02 03; Masa del elemento 1 kg; Volumen 0.001667 m3

**mt26ahi113E** Ud Anclaje mecánico tipo tornillo de cabeza plana con estrella interior de seis puntas para llave Torx
Datos técnicos: Coste energético 2.623 MJ; Emisión de CO2 0.141 kg; Código LER 17 04 05; Masa del elemento 0.008 kg; Volumen 0.000004 m3
Residuos:
- embalaje: re170203 Plástico; rendimiento 0.025 kg
